# Llave de paso para Wc Kuatro de 1/2- 1/2 de Ramón Soler - WC de Ramón Soler

- Propiedad del archivo: CONSTRUNARIO
- Formato: FIEBDC-3/2012
- Programa: Construnario Versión 3.51
- Fecha de los precios: 15/04/2024
- Divisa: EUR

**RSO_99F301566** u Llave de paso para Wc Kuatro de 1/2- 1/2 de Ramón Soler - WC de Ramón Soler
Precio: 67.90
Conjunto de grifo para higiene íntima sustituto del bidé con llave de dos salidas de agua, una para cisterna WC y la otra con duchita ABS y flexo de alta presión para WC de 1,20m y cromado de alta resistencia Diamond Finish Código EAN: 8428506015663
