# Monomando empotrado para WC y accesorios de Ramón Soler - WC de Ramón Soler

- Propiedad del archivo: CONSTRUNARIO
- Formato: FIEBDC-3/2012
- Programa: Construnario Versión 3.51
- Fecha de los precios: 15/04/2024
- Divisa: EUR

**RSO_99F302574** u Monomando empotrado para WC y accesorios de Ramón Soler - WC de Ramón Soler
Precio: 168.40
WC Magnet by Ramon Soler, monomando empotrado para higiene íntima sustituto del bidé, de agua fría y caliente con doble sistema de cierre autómatico con imán patentado con duchita ABS y cromado de alta resistencia Diamond Finish Código EAN: 8428506025747
