# Monomando empotrado de WC magnet con cierre doble cierre de seguridad sin accesorios de Ramón Soler - WC de Ramón Soler

- Propiedad del archivo: CONSTRUNARIO
- Formato: FIEBDC-3/2012
- Programa: Construnario Versión 3.51
- Fecha de los precios: 15/04/2024
- Divisa: EUR

**RSO_99F305561** u Monomando empotrado de WC magnet con cierre doble cierre de seguridad sin accesorios de Ramón Soler - WC de Ramón Soler
Precio: 237.00
WC Magnet by Ramon Soler, monomando empotrado para higiene íntima sustituto del bidé, de agua fría y caliente con doble sistema de cierre de seguridad autómatico patentado, negro mate de alta resistencia por su tratamiento electrostático sobre galvanizado. Código EAN: 8428506055614
