# Monomando de lavabo con válvula automática de inox 1¼ de la serie Ypsilon Plus de Ramón Soler - Serie Ypsilon plus de Ramón Soler

- Propiedad del archivo: CONSTRUNARIO
- Formato: FIEBDC-3/2012
- Programa: Construnario Versión 3.51
- Fecha de los precios: 15/04/2024
- Divisa: EUR

**RSO_64A301991** u Monomando de lavabo con válvula automática de inox 1¼ de la serie Ypsilon Plus de Ramón Soler - Serie Ypsilon plus de Ramón Soler
Precio: 103.40
Grifo de lavabo M con válvula automática de inox 1¼", cromado Diamond Finish, sistema S2 de ahorro de agua del 50%, limitador de temperatura y sistema anticorrosión patentado. Código EAN: 8428506019913
