# Monomando de lavabo con válvula automática 9065 de la serie Ypsilon Plus de Ramón Soler - Serie Ypsilon plus de Ramón Soler

- Propiedad del archivo: CONSTRUNARIO
- Formato: FIEBDC-3/2012
- Programa: Construnario Versión 3.51
- Fecha de los precios: 15/04/2024
- Divisa: EUR

**RSO_64A308530** u Monomando de lavabo con válvula automática 9065 de la serie Ypsilon Plus de Ramón Soler - Serie Ypsilon plus de Ramón Soler
Precio: 95.00
Monomando de lavabo con válvula automática Código EAN: 8428506085307
