# Monomando de lavabo alto de la serie Ypsilon Plus de Ramón Soler - Serie Ypsilon plus de Ramón Soler

- Propiedad del archivo: CONSTRUNARIO
- Formato: FIEBDC-3/2012
- Programa: Construnario Versión 3.51
- Fecha de los precios: 15/04/2024
- Divisa: EUR

**RSO_64A308537** u Monomando de lavabo alto de la serie Ypsilon Plus de Ramón Soler - Serie Ypsilon plus de Ramón Soler
Precio: 154.30
Monomando de lavabo Código EAN: 8428506085376
