# Monomando de bidé con válvula automática de inox 1¼ de la serie Ypsilon Plus de Ramón Soler - Serie Ypsilon Plus de Ramón Soler

- Propiedad del archivo: CONSTRUNARIO
- Formato: FIEBDC-3/2012
- Programa: Construnario Versión 3.51
- Fecha de los precios: 15/04/2024
- Divisa: EUR

**RSO_64B302802** u Monomando de bidé con válvula automática de inox 1¼ de la serie Ypsilon Plus de Ramón Soler - Serie Ypsilon Plus de Ramón Soler
Precio: 105.00
Grifo de bidé, con válvula automática de inox 1¼", cromado Diamond Finish, sistema S2 de ahorro de agua del 50%, limitador de temperatura y sistema anticorrosión patentado Código EAN: 8428506028021
