# Conjunto monomando empotrado metálico 1 vía con soporte, toma de agua y teleducha de la serie Ypsilon Plus de Ramón Soler - Serie Ypsilon Plus de Ramón Soler

- Propiedad del archivo: CONSTRUNARIO
- Formato: FIEBDC-3/2012
- Programa: Construnario Versión 3.51
- Fecha de los precios: 15/04/2024
- Divisa: EUR

**RSO_64D301394** u Conjunto monomando empotrado metálico 1 vía con soporte, toma de agua y teleducha de la serie Ypsilon Plus de Ramón Soler - Serie Ypsilon Plus de Ramón Soler
Precio: 174.40
Conjunto grifo de ducha empotrado de 1 vía con soporte, toma de agua y teleducha cilíndrica minimalista ABS con flexo color metálico alto brillo 1,75m antigiratorio Soleflex, sistema S2 de ahorro de agua del 50%, limitador de temperatura y cromado Diamond Finish Código EAN: 8428506013942
