# Separador de grasa SG 0.3 I de Remosa. 0,3 l - talla nominal 0,3 l/s - Ø tubería 65 - L 613 mm - A 448 mm

- Propiedad del archivo: CONSTRUNARIO
- Formato: FIEBDC-3/2012
- Programa: Construnario Versión 3.51
- Fecha de los precios: 04/04/2024
- Divisa: EUR

**CV01176** u Separador de grasa SG 0.3 I de Remosa. 0,3 l - talla nominal 0,3 l/s - Ø tubería 65 - L 613 mm - A 448 mm
Precio: 2783.84
Las grasas animales y los aceites vegetales no pueden ser vertidos en las alcantarillas ya que con el tiempo taponarían las canalizaciones. Está especialmente prohibido y los lugares donde se utilizan estas sustancias deben dotarse de estructuras destinadas a la separación de las grasas. Los separadores en inox se fabrican bajo la norma técnica europea EN 1825 y la alemana DIN 4040. El agua entra al separador mediante un deflector alargado que permite una distribución lenta y uniforme del flujo entrante. Las grasas y aceites se separan y suben a la superficie por efecto de la gravedad. A lo largo del funcionamiento se genera una capa flotante que va aumentando de espesor. Cuando se alcanza el volumen máximo de almacenaje deben retirarse las grasas. Se pueden instalar en restaurantes, cafeterías, pizzerías, cocinas de hotel, etc. Su instalación es sencilla y rápida, sin necesidad de obra civil. Los separadores se pueden instalar directamente debajo de las encimeras.
