# PS 2,2 - volume 2.200 l

- Propriété du fichier: CONSTRUNARIO
- Format: FIEBDC-3/2012
- Logiciel: Construnario Versión 3.51
- Date des prix: 04/04/2024
- Devise: EUR

**PA00485** u PS 2,2 - volume 2.200 l
Prix: 1451.00
Équipement formé par une cuve en P.R.F.V. renforcée pour enterrer et pourvue de trous d’homme d’accès en polypropylène, préparé pourêtre utilisé comme un poste de relevage.
