# Depósito de acumulación de aguas regeneradas, CROXPLUS 10 de Remosa. 10000 l

- Propiedad del archivo: CONSTRUNARIO
- Formato: FIEBDC-3/2012
- Programa: Construnario Versión 3.51
- Fecha de los precios: 04/04/2024
- Divisa: EUR

**PK01785** u Depósito de acumulación de aguas regeneradas, CROXPLUS 10 de Remosa. 10000 l
Precio: 10177.98
Depósito de acumulación de aguas regeneradas con bomba de recirculación del agua regenerada.
