# SHDGCO 10 CE - volume total 5.000 l - D 2120 mm - H 1810 mm - DN 160

- Propriété du fichier: CONSTRUNARIO
- Format: FIEBDC-3/2012
- Logiciel: Construnario Versión 3.51
- Date des prix: 04/04/2024
- Devise: EUR

**PA02339** u SHDGCO 10 CE - volume total 5.000 l - D 2120 mm - H 1810 mm - DN 160
Prix: 4875.00
Le séparateur à hydrocarbures est un système pour le traitement des eaux polluées pour des huiles d’origine minéral, avec une densité égale ou inférieure à 0,95 g/cm3, lesquels sont pratiquement ou totalement insolubles ou insaponifiables. Il ne doit jamais entrer dans le séparateur des eaux usées ou d’autres types d’effluents industriels. Remarque : Le traitement ne s’applique pas pour séparer des émulsions stables, des graisses et des huiles d’origine vegetal et/ou animal. Celui-ci n’est pas non plus applicable pour des mélanges d’hydrocarbures avec de l’eau (c’est-à-dire, là où la fraction majoritaire est celle de l’hydrocarbure). Il est nécessaire de les installer dans les stations-service, les ateliers mécaniques, les garages, les stations de nettoyage de véhicules, parkings, centres de recyclage, centres de démolition de véhicules, etc. NORMES Les séparateurs à hydrocarbures sont fabriqués conformément aux dispositions de la norme EN 858-1, en se classant en deux grands groupes en fonction de leur rendement : • Séparateur à hydrocarbures Classe I: Système d’efficacité élevée de séparation entre l’hydrocarbure et l’eau qui permet, dans des conditions normalisées d’essai, séparer la phase légère obtenant un effluent avec une concentration maximale en hydrocarbure de 5 mg/l. • Séparateur à hydrocarbures Classe II: Système de séparation entre l’hydrocarbure et l’eau qui permet, dans des conditions normalisées d’essai, séparer la phase légère obtenant un effluent avec une tenue maximale en hydrocarbure de 100 mg/l.
