# FF25 - volume 8000 l - D 2120 mm - L 2900 MM - Ø trappe visite 410/567 - Ø tubes 125 mm

- Propriété du fichier: CONSTRUNARIO
- Format: FIEBDC-3/2012
- Logiciel: Construnario Versión 3.51
- Date des prix: 04/04/2024
- Devise: EUR

**PA06032** FF25 - volume 8000 l - D 2120 mm - L 2900 MM - Ø trappe visite 410/567 - Ø tubes 125 mm
Prix: 5783.00
L’eau prétraitée est ruisselée sur le lit bactérien d’une masse de matériau spécifique (50 à 200 m2· m-3) servant de support aux microorganisms qui y forment un film d’épaisseur variable. L’aération est réalisée à tirage naturel. Le décanteur digesteur reçoit l’ensemble des eaux usées domestiques issues de l’habitation et il assure le prétraitement. Composé de deux compartiments dans lesquels ont lieu la décantation (plus rapide qu’une fosse toutes eaux) et la digestion de la matière organique présente dans les eaux usées. Les bactéries anaérobies, sans oxygène, se chargent de métaboliser la matière organique en la gazéifiant, hydrolysant et minéralisant. Filtre percolateur biologique : à partir des microorganismes présents dans l’eau usée et grâce à l’apport d’oxygène moyennant tirage naturel, à lieu l’oxydation de la matière organique. Le fait d’utiliser un support en plastique de haut rendement, on obtient une majeure effectivité du processus ainsi qu’on évite les problèmes d’entretien lors qu’on utilise des supports minéraux.
