# AM 250 - volume 200 l - tubes Ø 250 mm - D 620 mm - H 1020 mm

- Propriété du fichier: CONSTRUNARIO
- Format: FIEBDC-3/2012
- Logiciel: Construnario Versión 3.51
- Date des prix: 04/04/2024
- Devise: EUR

**PK01637** u AM 250 - volume 200 l - tubes Ø 250 mm - D 620 mm - H 1020 mm
Prix: 530.00
Un bon prélèvement d’échantillons est indispensable pour un contrôle adéquat du rendement des équipements d’épuration. À la sortie des systèmes de traitement des eaux usées, il convient d’installer un bassin de prélèvement d’échantilons pour le contrôle et la surveillance de l’eau épurée.
