# Tapa ciega, referencia CCN 100 de Remosa

- Propiedad del archivo: CONSTRUNARIO
- Formato: FIEBDC-3/2012
- Programa: Construnario Versión 3.51
- Fecha de los precios: 04/04/2024
- Divisa: EUR

| Código | Ud | Descripción | Precio |
|---|---|---|---|
| SE00498 | u | Tapa ciega, referencia CCN 100 de Remosa | 97.98 |
