# Contrabrida en PVC CDN 250, referencia SE01064 de Remosa. Con manguito

- Propiedad del archivo: CONSTRUNARIO
- Formato: FIEBDC-3/2012
- Programa: Construnario Versión 3.51
- Fecha de los precios: 04/04/2024
- Divisa: EUR

| Código | Ud | Descripción | Precio |
|---|---|---|---|
| SE01064 | u | Contrabrida en PVC CDN 250, referencia SE01064 de Remosa. Con manguito | 497.49 |
