# Brazo negro mate, de ducha para techo de 150mm de longitud de Ramón Soler - Hidroterapia de Ramón Soler

- Propiedad del archivo: CONSTRUNARIO
- Formato: FIEBDC-3/2012
- Programa: Construnario Versión 3.51
- Fecha de los precios: 15/04/2024
- Divisa: EUR

**RSO_99Z302139** u Brazo negro mate, de ducha para techo de 150mm de longitud de Ramón Soler - Hidroterapia de Ramón Soler
Precio: 64.00
Tubo brazo de ducha a techo, longitud del brazo 150x150mm, con sujeción muy resistente para instalar en el techo, negro mate de alta resistencia por su tratamiento electrostático sobre galvanizado Código EAN: 8428506021398
