# Mortero de reparación estructural Tector Reparación R4-INH de Holcim

- Propiedad del archivo: CONSTRUNARIO
- Formato: FIEBDC-3/2012
- Programa: Construnario Versión 3.51
- Fecha de los precios: 09/04/2024
- Divisa: EUR

**01MEY341** kg Mortero de reparación estructural Tector Reparación R4-INH de Holcim
Precio: 0.46
Mortero de reparación estructural Tector Reparación R4-INH de Holcim Granulometría 0/1.5 mm Espesores aplicables 5 - 50 mm Rendimiento 19 kg/m2 Agua de amasado 16% Tiempo de trabajabilidad < 30 min. Temperatura de aplicación 5 - 30ºC Resistencia a compresión tras 7 días > 30 N/mm2 Resistencia a compresión tras 28 días > 45 N/mm2 Módulo E > 20 Gpa Adhesión por tracción directa > 2 MPa Compatibilidad térmica Adherencia tras ciclos hielo/deshielo con inmersión en sales de deshielo 50 ciclos > 2 MPa Resistencia a la carbonatación Pasa Absorción capilar < 0.5 kg/m2 h-0,5 Contenido en cloruros < 0,05% Retracción lineal (28 días) < 00,20 mm/m Mortero de reparación estructural de Holcim, monocomponente, con inhibidores de corrosión, que cumple como Clase R4 según los requisitos exigidos por la norma EN 1504-3. Aplicable en estructuras de hormigón en interior y exterior, tanto en superficies horizontales como verticales. Espesores de 5 a 50 mm.
