# Hormigón autocompactante HA-25/AC/12/XC2, Agilia Arquitectónico de Holcim. Resistencia: 25 MPa. Cemento blanco

- Propiedad del archivo: CONSTRUNARIO
- Formato: FIEBDC-3/2012
- Programa: Construnario Versión 3.51
- Fecha de los precios: 09/04/2024
- Divisa: EUR

**AGIARQ25BL** m3 Hormigón autocompactante HA-25/AC/12/XC2, Agilia Arquitectónico de Holcim. Resistencia: 25 MPa. Cemento blanco
Precio: 236.25
Hormigón autocompactante para elementos vistos realizado con cemento blanco HA-25/AC/12/XC2 Agilia Arquitectónico de Holcim, elaborado en central con 2 horas de mantenimiento de propiedades reológicas con una resistencia a compresión de 25 N/mm2, un tamaño máximo del árido de 12 mm para una clase de exposición XC2, fluidez de 700 a 750 mm, según normas NTE-CSZ, EHE-08 y CTE DB-SE-C. Componentes del hormigón con marcado CE y DdP (Declaración de prestaciones) según Reglamento (UE) 305/2011.
