# Recrecido mortero autonivelante CT-C10-F3, Agilia Suelo C Base de Holcim. Vertido bomba. Resistencia: 10 MPa

- Propiedad del archivo: CONSTRUNARIO
- Formato: FIEBDC-3/2012
- Programa: Construnario Versión 3.51
- Fecha de los precios: 09/04/2024
- Divisa: EUR

**AGISELCBAS** m2 Recrecido mortero autonivelante CT-C10-F3, Agilia Suelo C Base de Holcim. Vertido bomba. Resistencia: 10 MPa
Precio: 19.10
Recrecido de mortero autonivelante Agilia Suelo C Base de Holcim en base cemento CT-C10-F3 para capas base de pavimentos y nivelación a partir de 4 cm de espesor, 10 MPa de resistencia a compresión a 28 días, fluidez 24±2 cm (medición con etalómetro Lafarge) conforme a la norma UNE-EN 13813:2014, para aplicar mediante bombeo por Aplicadores certificados por Holcim con preparación de obra para Agilia Suelo C. Para superficies mayores a 200 m2
