# Pavimento de hormigón continuo HM-20/B/20/X0 12 cm, Artevia Color de Holcim. Resistencia: 20 MPa

- Propiedad del archivo: CONSTRUNARIO
- Formato: FIEBDC-3/2012
- Programa: Construnario Versión 3.51
- Fecha de los precios: 09/04/2024
- Divisa: EUR

**ARTECOLOR** m2 Pavimento de hormigón continuo HM-20/B/20/X0 12 cm, Artevia Color de Holcim. Resistencia: 20 MPa
Precio: 52.58
Pavimento continuo de hormigón realizado con hormigón HM-20/B/20/XC0 Artevia pulido color de Holcim de 12 cm de espesor, coloreado en toda su masa en color (amarillo, naranja, rojo, negro), elaborado en central con dosificación determinada y controlada, con fibras de polipropileno incluidas, sobre firme no incluido en el presente precio, i/preparación de la base, extendido, regleado, aplicación de aditivos, curado, p.p. de juntas, aplicación de resina protectora (brillo o mate) tras limpieza. Ejecutado por aplicadores certificados Holcim. Totalmente terminado, medida la superficie ejecutada de la obra. Para superficies mayores a 200 m2
