# Pavimento continuo de hormigón abujardado HM-25/B/20/X0 12 cm, Artevia Natural de Holcim. Resistencia: 25 MPa

- Propiedad del archivo: CONSTRUNARIO
- Formato: FIEBDC-3/2012
- Programa: Construnario Versión 3.51
- Fecha de los precios: 09/04/2024
- Divisa: EUR

**ARTENATU** m2 Pavimento continuo de hormigón abujardado HM-25/B/20/X0 12 cm, Artevia Natural de Holcim. Resistencia: 25 MPa
Precio: 79.71
Pavimento continuo de hormigón abujardado de 12 cm de espesor, realizado con hormigón HM-25/B/20/XC0 Artevia Natural de Holcim, con fibras de polipropileno incluidas, elaborado en central, acabado a definir por la D.F. (utilizando cemento gris y áridos calizos o silíceos de la zona), abujardado mecánico de la superficie para dejar al descubierto 2/3 del diámetro del árido; posterior aplicación de resina selladora Artevia de Holcim, incolora; vertido desde camión, extendido y vibrado manual. Ejecutado por Aplicadores Certificados de Holcim. Para superficies mayores a 200 m2
