# Hormigón de alta resistencia inicial HA-30/F/20/XC3, Chronolia de Holcim. Resistencia: 30 MPa. Alzado de muros. 24 h

- Propiedad del archivo: CONSTRUNARIO
- Formato: FIEBDC-3/2012
- Programa: Construnario Versión 3.51
- Fecha de los precios: 09/04/2024
- Divisa: EUR

**CHRONO24** m3 Hormigón de alta resistencia inicial HA-30/F/20/XC3, Chronolia de Holcim. Resistencia: 30 MPa. Alzado de muros. 24 h.
Precio: 177.19
Hormigón de alta resistencia inicial HA-30/F/20/XC3 Chronolia 24H de Holcim elaborado en central con 2 horas de mantenimiento de propiedades reológicas alcanzando los 20 Mpa y la consistencia suficiente como para poder desencofrar elementos verticales a las 24 horas de su fabricación, curado y totalmente terminado.
