# Hormigón para armar de resistencia 30 N/mm2, ECOPact Prime Estándar de Holcim

- Propiedad del archivo: CONSTRUNARIO
- Formato: FIEBDC-3/2012
- Programa: Construnario Versión 3.51
- Fecha de los precios: 09/04/2024
- Divisa: EUR

**ECOPRIES_2** m3 Hormigón para armar de resistencia 30 N/mm2, ECOPact Prime Estándar de Holcim
Precio: 174.30
Hormigón para armar de resistencia 30 N/mm2, consistencia fluida, tamaño máximo árido 20 mm., elaborado en central, para relleno de elementos estructurales, curado y totalmente terminado. Componentes del hormigón con marcado CE y DdP (Declaración de prestaciones) según Reglamento (UE) 305/2011. Declaración ambiental de producto propia (DAP) y reducción entre 30% y 50% de emisiones de CO2.
