# Pavimento continuo de hormigón pulido HM-20/B/20/X0 ECOPact PRIME Artevia pulido interior de Holcim

- Propiedad del archivo: CONSTRUNARIO
- Formato: FIEBDC-3/2012
- Programa: Construnario Versión 3.51
- Fecha de los precios: 09/04/2024
- Divisa: EUR

**EPARPUL** m2 Pavimento continuo de hormigón pulido HM-20/B/20/X0 ECOPact PRIME Artevia pulido interior de Holcim
Precio: 127.43
Pavimento continuo de hormigón pulido HM-20/B/20/X0 ECOPact PRIME Artevia pulido interior de Holcim, con micro fibras de polipropileno incluidas colocado en capa uniforme de 10 cm de espesor y acabado final realizado mediante un tratamiento mecánico de pulido en seco con exposición de áridos medios y gruesos, según protocolo definido, certificado y garantizado por aplicadores certificados de la empresa suministradora; resultando una superficie dura, libre de polvo, impermeable y mínimo mantenimiento. El proceso consta de un certificado de garantía de ejecución y prestaciones firmado por el representante de la empresa suministradora con mediciones de brillo (ISO 2818), definición de imagen reflejada (astm d5767), resitencia al rayado según la escala de Mohs (ISO-EN-101) y valor de adherencia con FSC 2000, según EN 10545-17. Declaración ambiental de producto propia (DAP) y reducción de entre un 50% y un 70% de emisiones de CO2. Para superfícies mayores a 200 m2. Recrecido de mortero autonivelante en base cemento CT-C15-F3 para capas base de pavimentos y nivelación a partir de 4 cm de espesor, 15 MPa de resistencia a compresión a 28 días, fluidez 24±2 cm (medición con etalómetro Lafarge) conforme a la norma UNE-EN 13813:2014, para aplicar mediante bombeo por Aplicadores certificados por Holcim con preparación de obra para ECOPact PRIME Agilia Suelo C Especiales. Declaración ambiental de producto propia (DAP) y reducción de entre un 50% y un 70% de emisiones de CO2. Para superfícies mayores a 200 m2
