# Hormigón autocompactante HA-30/AC/12/XC3 ECOPact PRIME Agilia Vertical de Holcim. Elementos verticales

- Propiedad del archivo: CONSTRUNARIO
- Formato: FIEBDC-3/2012
- Programa: Construnario Versión 3.51
- Fecha de los precios: 09/04/2024
- Divisa: EUR

**PRIMEAGIVERT** m3 Hormigón autocompactante HA-30/AC/12/XC3 ECOPact PRIME Agilia Vertical de Holcim. Elementos verticales
Precio: 184.80
Hormigón autocompactante HA-30/AC/12/XC3 ECOPact PRIME Agilia Vertical de Holcim para elementos verticales elaborado en central con 2 horas de mantenimiento de propiedades reológicas con una resistencia a compresión de 25 N/mm2, un tamaño del árido de 12 mm para una clase de exposición tipo XC3, fluidez de 650 a 750 mm, según normas NTE-CSZ, Código estructural y CTE DB-SE-C. Declaración ambiental de producto propia (DAP) y reducción de entre un 50% y un 70% de emisiones de CO2.
