# Mortero de reparación estructural Tector R4 fluido de Holcim

- Propiedad del archivo: CONSTRUNARIO
- Formato: FIEBDC-3/2012
- Programa: Construnario Versión 3.51
- Fecha de los precios: 09/04/2024
- Divisa: EUR

**TECR4FLUI** kg Mortero de reparación estructural Tector R4 fluido de Holcim
Precio: 0.74
Mortero de reparación Tector Reparación R4 Fluido formulado a base de mezcla de cementos, áridos seleccionados, resinas poliméricas, fibras y aditivos que le confieren una fluidez adecuada, excelente adherencia y una mínima retracción, además de un acelerado desarrollo de resistencias y un rápido secado. Fabricado según UNE-EN-13813 (CT C50 F9)
