# Mortero de impermeabilización Tector Slurry de Holcim

- Propiedad del archivo: CONSTRUNARIO
- Formato: FIEBDC-3/2012
- Programa: Construnario Versión 3.51
- Fecha de los precios: 09/04/2024
- Divisa: EUR

**TECRSLURR** u Mortero de impermeabilización Tector Slurry de Holcim
Precio: 0.63
Tector Slurry es un mortero impermeable monocomponente a base de cementos especiales, resinas especiales, aditivos y áridos seleccionados que le proporcionan una extraordinaria impermeabilidad, una excelente adherencia y un gran poder de obturación de coqueras y poros. Endurece sin fisurar y se puede aplicar mediante proyección mecánica. Mortero de impermeabilización fabricado según UNE-EN-1504-2.
