# Mortero de impermeabilización Tector Slurryflex Holcim

- Propiedad del archivo: CONSTRUNARIO
- Formato: FIEBDC-3/2012
- Programa: Construnario Versión 3.51
- Fecha de los precios: 09/04/2024
- Divisa: EUR

**TECSLURFLE** u Mortero de impermeabilización Tector Slurryflex Holcim
Precio: 1.47
Tector Slurry Flex es un mortero impermeable flexible monocomponente a base de cementos especiales, resinas especiales, aditivos y áridos seleccionados que le proporcionan una extraordinaria impermeabilidad, una excelente adherencia y un gran poder de obturación de coqueras y poros, además de una elasticidad y flexibilidad capaz de resistir movimientos del soporte. Endurece sin fisurar. Mortero de impermeabilización flexible fabricado según UNE-EN-1504-2.
