# Hormigón de baja transmisión térmica HLE-25/L/8/XC2, Thermedia de Holcim

- Propiedad del archivo: CONSTRUNARIO
- Formato: FIEBDC-3/2012
- Programa: Construnario Versión 3.51
- Fecha de los precios: 09/04/2024
- Divisa: EUR

**THERME** m3 Hormigón de baja transmisión térmica HLE-25/L/8/XC2, Thermedia de Holcim
Precio: 367.50
Hormigón ligero estructural HLE-25/L/8/XC2 Thermedia 0.6 de Holcim con 2 horas de mantenimiento de propiedades reológicas y con una transmisión térmica de 0,54 W/mK y una densidad seca inferior a 1.500 kg/m3, elaborado en central. Según normas NTE-CSZ , EHE-08 y CTE DB-SE-C. Componentes del hormigón con marcado CE y DdP (Declaración de prestaciones) según Reglamento (UE) 305/2011.
