# Sistema de aire acondicionado modelo Expert de Haier. Refrigeración: 3,5 kW/Calefacción: 4,2 kW. Negro

- Propiedad del archivo: CONSTRUNARIO
- Formato: FIEBDC-3/2012
- Programa: Construnario Versión 3.51
- Fecha de los precios: 24/04/2024
- Divisa: EUR

**EXPERT_NG_35** u Sistema de aire acondicionado modelo Expert de Haier. Refrigeración: 3,5 kW/Calefacción: 4,2 kW. Negro
Precio: 1059.00
Sistema de aire acondicionado modelo Expert de Haier. Refrigeración: 3,5 kW/Calefacción: 4,2 kW. Negro Potencia de salida - Refrigeración: 3,5 kW Potencia de salida - Calefacción: 4,2 kW Sistema compuesto por: Unidad interior referencia AS35XCAHRA-MB Unidad exterior referencia 1U35S2SM1FA-2
