# Tubo flexible corrugado del tipo CLH, referencia 10040220 de Pemsa. DN20, gris RAL7035

- Propiedad del archivo: CONSTRUNARIO
- Formato: FIEBDC-3/2012
- Programa: Construnario Versión 3.51
- Fecha de los precios: 16/04/2024
- Divisa: EUR

**PEM10040220** m Tubo flexible corrugado del tipo CLH, referencia 10040220 de Pemsa. DN20, gris RAL7035
Precio: 1.37
Tubo flexible corrugado del tipo CLH para la protección de cables eléctricos en aplicaciones de edificación. Fabricado en material plástico (PP), libre de halógenos con un Índice de protección IP65, resistencia a la compresión de 320 N y resistencia a impactos de 2 J. Disponible en color gris (RAL 7035), con amplia variedad de medidas. Código EAN: 8431927080783 Código ETIM 8.0: EC001175
