# Tubo anillado muy flexible fabricado en poliamida 12 RB-PA, referencia 10046070 de Pemsa. DN70, gris

- Propiedad del archivo: CONSTRUNARIO
- Formato: FIEBDC-3/2012
- Programa: Construnario Versión 3.51
- Fecha de los precios: 16/04/2024
- Divisa: EUR

**PEM10046070** u Tubo anillado muy flexible fabricado en poliamida 12 RB-PA, referencia 10046070 de Pemsa. DN70, gris
Precio: 142.75
Tubo anillado muy flexible fabricado en poliamida 12 autoextinguible en color gris RAL 7031 o en color negro RAL 9005, libre de halógenos y con un índice de protección IP67. El tubo flexible RB-PA de la gama Pemsaflex® está recomendado en aplicaciones industriales, maquinaria y donde se demanden altas características mecánicas con un alto grado de flexibilidad. Código EAN: 8431927022523 Código ETIM 8.0: EC001175
