# Tubo flexible Ecoflex®, referencia 11060036 de Pemsa. DN36

- Propiedad del archivo: CONSTRUNARIO
- Formato: FIEBDC-3/2012
- Programa: Construnario Versión 3.51
- Fecha de los precios: 16/04/2024
- Divisa: EUR

**PEM11060036** u Tubo flexible Ecoflex®, referencia 11060036 de Pemsa. DN36
Precio: 21.18
Tubo flexible metálico con fleje de acero con sistema de protección PG, con cubierta exterior de PVC, estanco y autoextinguible, con un índice de protección IP65. Recomendado para la protección mecánica de conductores eléctricos. El tubo flexible Ecoflex® se instala con racores RM, RGm, RMH, RMM para su conexión a equipos o cajas. Disponible en varios diámetros en color gris (RAL 7031). Código EAN: 8431927000736 Código ETIM 8.0: EC001179
