# Tubo flexible de acero TM-PVC, referencia 11060213 de Pemsa. DN13 gris claro RAl7035. Protección: GC

- Propiedad del archivo: CONSTRUNARIO
- Formato: FIEBDC-3/2012
- Programa: Construnario Versión 3.51
- Fecha de los precios: 16/04/2024
- Divisa: EUR

**PEM11060213** m Tubo flexible de acero TM-PVC, referencia 11060213 de Pemsa. DN13 gris claro RAl7035. Protección: GC
Precio: 9.82
Tubo flexible de acero con sistema de protección GC recubierto de PVC del tipo TM-PVC 7035 para la protección de cableado. Tubo anillado flexible con fleje de acero, protección estanca y autoextinguible (IP65), resistencia a la compresión de 1250 N y resistencia a impactos de 6 J. Disponible en color gris (RAL 7035), con amplia variedad de medidas. Código EAN: 8431927087027 Código ETIM 8.0: EC001179
