# Funda elástica extensible con monofilamentos, referencia 12000110 de Pemsa. DN10 ( 7/15) negro

- Propiedad del archivo: CONSTRUNARIO
- Formato: FIEBDC-3/2012
- Programa: Construnario Versión 3.51
- Fecha de los precios: 16/04/2024
- Divisa: EUR

**PEM12000110** u Funda elástica extensible con monofilamentos, referencia 12000110 de Pemsa. DN10 ( 7/15) negro
Precio: 9.13
Funda elástica extensible con monofilamentos, libre de halógenos, para conducción de cableado. Disponible en diversos diámetros. Fabricada en poliamida 6 autoextinguible, de color gris RAL 7035 y color negro RAL 9005. Código EAN: 8431927022127 Código ETIM 8.0: EC002254
