# Funda elástica extensible con monofilamentos PP, referencia 12001006 de Pemsa. DN 6 ( 5/ 8) gris

- Propiedad del archivo: CONSTRUNARIO
- Formato: FIEBDC-3/2012
- Programa: Construnario Versión 3.51
- Fecha de los precios: 16/04/2024
- Divisa: EUR

**PEM12001006** u Funda elástica extensible con monofilamentos PP, referencia 12001006 de Pemsa. DN 6 ( 5/ 8) gris
Precio: 5.26
Funda elástica extensible con monofilamentos, libre de halógenos, para conducción de cableado. Disponible en diversos diámetros. Fabricada en polipropileno autoextinguible y de color gris RAL 7035. Código EAN: 8431927022226 Código ETIM 8.0: EC002254
