# Funda elástica extensible con monofilamentos PP, referencia 12001010 de Pemsa. DN10 ( 7/15) gris

- Propiedad del archivo: CONSTRUNARIO
- Formato: FIEBDC-3/2012
- Programa: Construnario Versión 3.51
- Fecha de los precios: 16/04/2024
- Divisa: EUR

**PEM12001010** u Funda elástica extensible con monofilamentos PP, referencia 12001010 de Pemsa. DN10 ( 7/15) gris
Precio: 8.62
Funda elástica extensible con monofilamentos, libre de halógenos, para conducción de cableado. Disponible en diversos diámetros. Fabricada en polipropileno autoextinguible y de color gris RAL 7035. Código EAN: 8431927022240 Código ETIM 8.0: EC002254
