# Tubo rígido enchufable de aluminio, referencia 13020050 de Pemsa. DN50

- Propiedad del archivo: CONSTRUNARIO
- Formato: FIEBDC-3/2012
- Programa: Construnario Versión 3.51
- Fecha de los precios: 16/04/2024
- Divisa: EUR

**PEM13020050** u Tubo rígido enchufable de aluminio, referencia 13020050 de Pemsa. DN50
Precio: 40.72
Tubo rígido enchufable de aluminio para instalaciones que requieran un excelente grado de resistencia a la corrosión y altas prestaciones mecánicas. De peso ligero y fácil Instalación. Tubo rígido optimo para instalaciones de superficie en plantas industriales. Se suministra en tramos de 3 metros de longitud. Código EAN: 8431927026590 Código ETIM 8.0: EC001173
