# Tubo rígido enchufable RINOX, referencia 13021040 de Pemsa. DN40. AISI I304

- Propiedad del archivo: CONSTRUNARIO
- Formato: FIEBDC-3/2012
- Programa: Construnario Versión 3.51
- Fecha de los precios: 16/04/2024
- Divisa: EUR

**PEM13021040** u Tubo rígido enchufable RINOX, referencia 13021040 de Pemsa. DN40. AISI I304
Precio: 101.48
Tubo rígido enchufable en acero inoxidable AISI 304, recomendado en instalaciones que requieran un excelente grado de resistencia a la corrosión y altas prestaciones mecánicas, para la conducción y conexión de cableado, especialmente en industrias alimentarias e industriales. Se suministra en tramos de 3 metros de longitud. Disponible en diversos diámetros. Código EAN: 8431927026712 Código ETIM 8.0: EC001173
