# Tubo rígido roscado, referencia 13030032 de Pemsa. M32. Protección: EZ

- Propiedad del archivo: CONSTRUNARIO
- Formato: FIEBDC-3/2012
- Programa: Construnario Versión 3.51
- Fecha de los precios: 16/04/2024
- Divisa: EUR

**PEM13030032** u Tubo rígido roscado, referencia 13030032 de Pemsa. M32. Protección: EZ
Precio: 17.31
Tubo rígido roscado de acero con sistema de protección EZ con imprimación interior anticorrosiva. Especialmente indicado para instalaciones que requieran elevadas prestaciones mecánicas y una resistencia media a la corrosión. Índice de protección de IP54. Disponible en diversos diámetros y se suministra en tramos de 3 metros de longitud. Marcado N de Aenor conforme a norma IEC 61386. Código EAN: 8431927019202 Código ETIM 8.0: EC001173
