# Tubo rígido roscado de acero, referencia 13030116 de Pemsa. M16. Protección: GC

- Propiedad del archivo: CONSTRUNARIO
- Formato: FIEBDC-3/2012
- Programa: Construnario Versión 3.51
- Fecha de los precios: 16/04/2024
- Divisa: EUR

**PEM13030116** u Tubo rígido roscado de acero, referencia 13030116 de Pemsa. M16. Protección: GC
Precio: 21.24
Tubo rígido roscado de acero con sistema de protección GC. Especialmente indicados para instalaciones que requieran elevadas prestaciones mecánicas y una resistencia alta a la corrosión. Índice de protección de IP54. Disponible en diversos diámetros y se suministra en tramos de 3 metros de longitud. Código EAN: 8431927091031 Código ETIM 8.0: EC001173
