# Prensaestopas metálico con anillo de cierre de neopreno HEXADIN-M, referencia 20050009 de Pemsa. PG 9 ( 4/10)

- Propiedad del archivo: CONSTRUNARIO
- Formato: FIEBDC-3/2012
- Programa: Construnario Versión 3.51
- Fecha de los precios: 16/04/2024
- Divisa: EUR

**PEM20050009** u Prensaestopas metálico con anillo de cierre de neopreno HEXADIN-M, referencia 20050009 de Pemsa. PG 9 ( 4/10)
Precio: 2.22
Prensaestopas metálico con anillo de cierre de neopreno con un índice de protección IP54 según EN 60529. Disponible en rosca métrica de M12 a M63 y en rosca PG 7 a PG48 para diversos diámetros de cable. Fabricado en latón niquelado. Código EAN: 8431927000859 Código ETIM 8.0: EC000441
