# Prensaestopas metálico con anillo de cierre de neopreno HEXADIN-M, referencia 20051250 de Pemsa. M25 ( 6/15)

- Propiedad del archivo: CONSTRUNARIO
- Formato: FIEBDC-3/2012
- Programa: Construnario Versión 3.51
- Fecha de los precios: 16/04/2024
- Divisa: EUR

**PEM20051250** u Prensaestopas metálico con anillo de cierre de neopreno HEXADIN-M, referencia 20051250 de Pemsa. M25 ( 6/15)
Precio: 5.60
Prensaestopas metálico con anillo de cierre de neopreno con un índice de protección IP54 según EN 60529. Disponible en rosca métrica de M12 a M63 y en rosca PG 7 a PG48 para diversos diámetros de cable. Fabricado en latón niquelado. Código EAN: 8431927042699 Código ETIM 8.0: EC000441
