# Prensaestopas metálico con anillo de cierre de neopreno HEXADIN-M L, referencia 20060013 de Pemsa.PG13 (6.5/13.5)

- Propiedad del archivo: CONSTRUNARIO
- Formato: FIEBDC-3/2012
- Programa: Construnario Versión 3.51
- Fecha de los precios: 16/04/2024
- Divisa: EUR

**PEM20060013** u Prensaestopas metálico con anillo de cierre de neopreno HEXADIN-M L, referencia 20060013 de Pemsa.PG13 (6.5/13.5)
Precio: 4.83
Prensaestopas metálico con anillo de cierre de neopreno con un índice de protección IP54 según EN 60529. Rosca de mayor longitud y disponible de PG 7 a PG48 para diversos diámetros de cable. Fabricado en latón niquelado. Código EAN: 8431927000958 Código ETIM 8.0: EC000441
