# Prensaestopas metálico Iris-M, referencia 21030009 de Pemsa. PG 9 (4/8)

- Propiedad del archivo: CONSTRUNARIO
- Formato: FIEBDC-3/2012
- Programa: Construnario Versión 3.51
- Fecha de los precios: 16/04/2024
- Divisa: EUR

**PEM21030009** u Prensaestopas metálico Iris-M, referencia 21030009 de Pemsa. PG 9 (4/8)
Precio: 3.57
Prensaestopas metálico con sistema de cierre por diafragma con junta NBR y un índice de protección de IP68 (5 bar) según EN 60529. Disponible en rosca métrica de M12 a M63 y en rosca PG 7 a PG48 para diversos diámetros de cable. Certificación UL Classified. Fabricado en latón niquelado. Código EAN: 8431927042460 Código ETIM 8.0: EC000441
