# Prensaestopa Iris-M EMC, referencia 21034036 de Pemsa. PG36 (22/32)

- Propiedad del archivo: CONSTRUNARIO
- Formato: FIEBDC-3/2012
- Programa: Construnario Versión 3.51
- Fecha de los precios: 16/04/2024
- Divisa: EUR

**PEM21034036** u Prensaestopa Iris-M EMC, referencia 21034036 de Pemsa. PG36 (22/32)
Precio: 108.57
Prensaestopa Iris-M EMC, referencia 21034036 de Pemsa. PG36 (22/32) Código EAN: 8431927097323 Código ETIM 8.0: EC000441
