# Prensaestopa Iris-M EMC, referencia 21035250 de Pemsa. M25 (10/14)

- Propiedad del archivo: CONSTRUNARIO
- Formato: FIEBDC-3/2012
- Programa: Construnario Versión 3.51
- Fecha de los precios: 16/04/2024
- Divisa: EUR

**PEM21035250** u Prensaestopa Iris-M EMC, referencia 21035250 de Pemsa. M25 (10/14)
Precio: 21.59
Prensaestopa Iris-M EMC, referencia 21035250 de Pemsa. M25 (10/14) Código EAN: 8431927097569 Código ETIM 8.0: EC000441
