# Prensaestopa Iris-M alta temperatura, referencia 21038009 de Pemsa. PG 9 ( 4/ 8)

- Propiedad del archivo: CONSTRUNARIO
- Formato: FIEBDC-3/2012
- Programa: Construnario Versión 3.51
- Fecha de los precios: 16/04/2024
- Divisa: EUR

**PEM21038009** u Prensaestopa Iris-M alta temperatura, referencia 21038009 de Pemsa. PG 9 ( 4/ 8)
Precio: 35.12
Prensaestopa Iris-M alta temperatura, referencia 21038009 de Pemsa. PG 9 ( 4/ 8) Código EAN: 8431927106421 Código ETIM 8.0: EC000441
