# Prensaestopa Iris-M alta temperatura, referencia 21038042 de Pemsa. PG42 (30/38)

- Propiedad del archivo: CONSTRUNARIO
- Formato: FIEBDC-3/2012
- Programa: Construnario Versión 3.51
- Fecha de los precios: 16/04/2024
- Divisa: EUR

**PEM21038042** u Prensaestopa Iris-M alta temperatura, referencia 21038042 de Pemsa. PG42 (30/38)
Precio: 339.84
Prensaestopa Iris-M alta temperatura, referencia 21038042 de Pemsa. PG42 (30/38) Código EAN: 8431927106445 Código ETIM 8.0: EC000441
